# Batterie de condensateurs OPTIM 1-15-440

- Propiedad del archivo: CONSTRUNARIO
- Formato: FIEBDC-3/2012
- Programa: Construnario Versión 3.51
- Fecha de los precios: 29/01/2024
- Divisa: EUR

**R3Q691EN00000** u Batterie de condensateurs OPTIM 1-15-440
Precio: 616.59
Batterie de condensateurs OPTIM 1-15-440 Código EAN: 8433059152390
