# Capacitor banks OPTIM 1A-18,2-440

- Owner of the file: CONSTRUNARIO
- Format: FIEBDC-3/2012
- Program: Construnario Versión 3.51
- Date of prices: 29/01/2024
- Currency: EUR

**R3Q6E1EN00000** u Capacitor banks OPTIM 1A-18,2-440
Price: 75450
The regulated capacitors of the OPTIM 1 / OPTIM 1A / OPTIM 1M series are power factor compensation units operated by a computer one (OPTIM 1 / OPTIM 1A) or computer one m (OPTIM 1M) reactive relay. Código EAN: 8433059152406
