# Batería de condensadores OPTIM 2-17,5-440, referencia R3Q7E1EN00000

- Propiedad del archivo: CONSTRUNARIO
- Formato: FIEBDC-3/2012
- Programa: Construnario Versión 3.51
- Fecha de los precios: 29/01/2024
- Divisa: EUR

**R3Q7E1EN00000** u Batería de condensadores OPTIM 2-17,5-440, referencia R3Q7E1EN00000
Precio: 692.91
Baterías de compensación de energía reactiva maniobrados por un regulador de reactiva computer two. Código EAN: 8433059152468
