# OPTIM EMS-C-31,25-440

- Owner of the file: CONSTRUNARIO
- Format: FIEBDC-3/2012
- Program: Construnario Versión 3.51
- Date of prices: 29/01/2024
- Currency: EUR

**R4A304** u OPTIM EMS-C-31,25-440
Price: 225611
Optim EMS-C capacitor banks are designed for power factor correction in networks with highly fl uctuating load variations. Their switching system is based on the use of solid state semiconductors and it allows the diff erent steps to be connected and disconnected in only milliseconds. With this system, transients are prevented between the connection and disconnection of the steps, obtaining an immediate response to the load fl uctuations. In addition, the need for maintenance of the capacitor bank is reduced thanks to the absence of moving elements. Código EAN: 8433059198596
