# Baterías automáticas con regulador computer OPTIM FR8-P&P-700-440, referencia R54U40 de Circutor

- Propiedad del archivo: CONSTRUNARIO
- Formato: FIEBDC-3/2012
- Programa: Construnario Versión 3.51
- Fecha de los precios: 29/01/2024
- Divisa: EUR

**R54U40** u Baterías automáticas con regulador computer OPTIM FR8-P&P-700-440, referencia R54U40 de Circutor
Precio: 19634.88
Las baterías con filtros de rechazo Serie OPTIM FR P&P son equipos diseñados para la compensación de energía reactiva en redes donde los niveles de cargas son fluctuantes, la presencia de armónicos es elevada y existe un riesgo de resonancia. Las variaciones de potencia son relativamente lentas (del orden de segundos) con lo cual la maniobra se realiza mediante contactores Código EAN: 8433059228170
