# OPTIM FR12-Plug and Play-1100-440

- Propriété du fichier: CONSTRUNARIO
- Format: FIEBDC-3/2012
- Logiciel: Construnario Versión 3.51
- Date des prix: 29/01/2024
- Devise: EUR

**R54W55** u OPTIM FR12-Plug and Play-1100-440
Prix: 29670.02
Les batteries avec filtres de refus Série OPTIM FR P&P sont des équipements conçus pour la compensation d'énergie réactive sur les réseaux où les niveaux de charges sont fluctuants, la présence des harmoniques est élevée et il existe un risque de résonnance. Les variations de puissance sont relativement lentes (de l'ordre de secondes), par conséquent, la manoeuvre est réalisée au moyen de contacteurs. Código EAN: 8433059228262
