# Condensadores fijos con filtros OPTIM FRF-25-440, referencia R5X350

- Propiedad del archivo: CONSTRUNARIO
- Formato: FIEBDC-3/2012
- Programa: Construnario Versión 3.51
- Fecha de los precios: 29/01/2024
- Divisa: EUR

**R5X350** u Condensadores fijos con filtros OPTIM FRF-25-440, referencia R5X350
Precio: 1913.96
Las condensadores con filtros de rechazo FRF / FRM son equipos de un solo paso diseñados para la compensación de energía reactiva en motores y transformadores donde los niveles de cargas son constantes y el contenido de armónicos es elevado y existe un riesgo de resonancia. Código EAN: 8433059228293
