# Fixed capacitors with filters OPTIM FRF-25-440

- Propiedad del archivo: CONSTRUNARIO
- Formato: FIEBDC-3/2012
- Programa: Construnario Versión 3.51
- Fecha de los precios: 29/01/2024
- Divisa: EUR

**R5X350** u Fixed capacitors with filters OPTIM FRF-25-440
Precio: 180760
Fixed capacitors with filters OPTIM FRF-25-440 Código EAN: 8433059228293
