# Condensateur fixe à filtres OPTIM FRF-50-440

- Propiedad del archivo: CONSTRUNARIO
- Formato: FIEBDC-3/2012
- Programa: Construnario Versión 3.51
- Fecha de los precios: 29/01/2024
- Divisa: EUR

**R5X380** u Condensateur fixe à filtres OPTIM FRF-50-440
Precio: 2052.72
Condensateur fixe à filtres OPTIM FRF-50-440 Código EAN: 8433059197131
