# Condensateur fixe à filtres OPTIM FRF-60-440

- Propiedad del archivo: CONSTRUNARIO
- Formato: FIEBDC-3/2012
- Programa: Construnario Versión 3.51
- Fecha de los precios: 29/01/2024
- Divisa: EUR

**R5X390** u Condensateur fixe à filtres OPTIM FRF-60-440
Precio: 2186.66
Condensateur fixe à filtres OPTIM FRF-60-440 Código EAN: 8433059214784
