# Condensateur fixe à filtres OPTIM FRF-75-440

- Propiedad del archivo: CONSTRUNARIO
- Formato: FIEBDC-3/2012
- Programa: Construnario Versión 3.51
- Fecha de los precios: 29/01/2024
- Divisa: EUR

**R5X3A0** u Condensateur fixe à filtres OPTIM FRF-75-440
Precio: 2328.45
Condensateur fixe à filtres OPTIM FRF-75-440 Código EAN: 8433059197148
