# Fixed capacitors with filters OPTIM FRM-37,5-440

- Propiedad del archivo: CONSTRUNARIO
- Formato: FIEBDC-3/2012
- Programa: Construnario Versión 3.51
- Fecha de los precios: 29/01/2024
- Divisa: EUR

**R5Y370** u Fixed capacitors with filters OPTIM FRM-37,5-440
Precio: 210413
Fixed capacitors with filters OPTIM FRM-37,5-440 Código EAN: 8433059184810
