# Condensadores fijos con filtros OPTIM FRM-75-440, referencia R5Y3A0

- Propiedad del archivo: CONSTRUNARIO
- Formato: FIEBDC-3/2012
- Programa: Construnario Versión 3.51
- Fecha de los precios: 29/01/2024
- Divisa: EUR

**R5Y3A0** u Condensadores fijos con filtros OPTIM FRM-75-440, referencia R5Y3A0
Precio: 2682.19
Las condensadores con filtros de rechazo FRF / FRM son equipos de un solo paso diseñados para la compensación de energía reactiva en motores y transformadores donde los niveles de cargas son constantes y el contenido de armónicos es elevado y existe un riesgo de resonancia. Código EAN: 8433059191146
