# Fixed capacitors with filters OPTIM FRM-75-440

- Propiedad del archivo: CONSTRUNARIO
- Formato: FIEBDC-3/2012
- Programa: Construnario Versión 3.51
- Fecha de los precios: 29/01/2024
- Divisa: EUR

**R5Y3A0** u Fixed capacitors with filters OPTIM FRM-75-440
Precio: 253314
Fixed capacitors with filters OPTIM FRM-75-440 Código EAN: 8433059191146
