# OPTIM FRE4-200-440

- Owner of the file: CONSTRUNARIO
- Format: FIEBDC-3/2012
- Program: Construnario Versión 3.51
- Date of prices: 29/01/2024
- Currency: EUR

**R64E28** u OPTIM FRE4-200-440
Price: 811523
The capacitor banks with detuned filters of the FRE series have been designed for reactive energy correction in networks with fluctuating load levels, high harmonic presence and a risk of resonance. The power variations are relatively quick (measured in milliseconds), and the operation is thus carried out by thyristors, which are connected to a voltage controller board, so that the connection and disconnection of the capacitor is carried out with zero voltage difference. Transients are prevented between the connection and disconnection of the steps, obtaining an immediate response to the load fluctuations. Código EAN: 8433059228385
