# OPTIM FRE6-450-440

- Propriété du fichier: CONSTRUNARIO
- Format: FIEBDC-3/2012
- Logiciel: Construnario Versión 3.51
- Date des prix: 29/01/2024
- Devise: EUR

**R64J30** u OPTIM FRE6-450-440
Prix: 13500.23
Les batteries avec filtres de refus FRE sont des équipements conçus pour la compensation d’énergie réactive sur des réseaux où les niveaux de charges sont fluctuants et le contenu des harmoniques est élevé et où il existe un risque de résonnance. Les variations de puissance sont relativement rapides (de l’ordre de millisecondes), par conséquent la manoeuvre est réalisée à travers des thyristors, lesquels sont connectés à une plaque de contrôle de tension, de telle sorte que la connexion et la déconnexion du condensateur soient réalisées avec une différence zéro de tension. Avec ce système, les transitoires sont évités dans la connexion et la déconnexion des étapes, permettant d’avoir une réponse immédiate aux fluctuations de charge. Código EAN: 8433059228446
