# AFQm-3WF-100C-480, active multifunctionfilter, 4 wires

- Propiedad del archivo: CONSTRUNARIO
- Formato: FIEBDC-3/2012
- Programa: Construnario Versión 3.51
- Fecha de los precios: 29/01/2024
- Divisa: EUR

**R7MF2F** u AFQm-3WF-100C-480, active multifunctionfilter, 4 wires
Precio: 2097566
AFQm-3WF-100C-480, active multifunctionfilter, 4 wires Código EAN: 8433059297688
