# Filtro activo multifunción AFQm-3WF-300C-480, referencia R7MF4F de Circutor. 3 hilos

- Propiedad del archivo: CONSTRUNARIO
- Formato: FIEBDC-3/2012
- Programa: Construnario Versión 3.51
- Fecha de los precios: 29/01/2024
- Divisa: EUR

**R7MF4F** u Filtro activo multifunción AFQm-3WF-300C-480, referencia R7MF4F de Circutor. 3 hilos
Precio: 47179.49
AFQm-3WF-300C-480 - filtro activo multifunción, 3 hilos Código EAN: 8433059297701
