# AFQm-3WF-100M-480, Filtre actif multifonction

- Propiedad del archivo: CONSTRUNARIO
- Formato: FIEBDC-3/2012
- Programa: Construnario Versión 3.51
- Fecha de los precios: 29/01/2024
- Divisa: EUR

**R7MM2F** u AFQm-3WF-100M-480, Filtre actif multifonction
Precio: 17287.64
AFQm-3WF-100M-480, Filtre actif multifonction Código EAN: 8433059297763
