# AFQm-4WF-200C-400, active multifunctionfilter, 4 wires

- Propiedad del archivo: CONSTRUNARIO
- Formato: FIEBDC-3/2012
- Programa: Construnario Versión 3.51
- Fecha de los precios: 29/01/2024
- Divisa: EUR

**R7RF3F** u AFQm-4WF-200C-400, active multifunctionfilter, 4 wires
Precio: 3319226
AFQm-4WF-200C-400, active multifunctionfilter, 4 wires Código EAN: 8433059297794
