# AFQm -4WF-030M-400, active multifunctionfilter, 3 wires

- Propiedad del archivo: CONSTRUNARIO
- Formato: FIEBDC-3/2012
- Programa: Construnario Versión 3.51
- Fecha de los precios: 29/01/2024
- Divisa: EUR

**R7RM0F** u AFQm -4WF-030M-400, active multifunctionfilter, 3 wires
Precio: 1106408
AFQm -4WF-030M-400, active multifunctionfilter, 3 wires Código EAN: 8433059297435
