# Filtro activo multifunción AFQm-4WF-100M-400, referencia R7RM2F de Circutor. 4 hilos

- Propiedad del archivo: CONSTRUNARIO
- Formato: FIEBDC-3/2012
- Programa: Construnario Versión 3.51
- Fecha de los precios: 29/01/2024
- Divisa: EUR

**R7RM2F** u Filtro activo multifunción AFQm-4WF-100M-400, referencia R7RM2F de Circutor. 4 hilos
Precio: 18429.49
AFQm-4WF-100M-400 - filtro activo multifunción, 4 hilos Código EAN: 8433059297817
