# Filtro activo multifunción AFQm -4WF-075M-400, referencia R7RMAF de Circutor

- Propiedad del archivo: CONSTRUNARIO
- Formato: FIEBDC-3/2012
- Programa: Construnario Versión 3.51
- Fecha de los precios: 29/01/2024
- Divisa: EUR

**R7RMAF** u Filtro activo multifunción AFQm -4WF-075M-400, referencia R7RMAF de Circutor
Precio: 15480.76
Filtro activo multifunción AFQm -4WF-075M-400, referencia R7RMAF de Circutor ALIMENTACIÓN EN ALTERNA Consumo 1300 W Frecuencia 50 / 60 Hz (± 5 %) Tensión nominal 208 … 400 V~ F-F (± 10 %) CARACTERÍSTICAS MECÁNICAS Tamaño (mm) ancho x alto x fondo 439 x 745 x 288 (mm) Envolvente Acero galvanizado 1,5 mm Par de apriete RS-485: 0,5 … 0,6 Nm / Corriente: 0,5 … 0,6 Nm / Red y Tierra: 2,2 … 2,4 Nm Ruido 52 dBA Sección en cables de comunicaciones RS-485: 2,5 mm2 Sección de cable en bornes alimentación Red: Ø 12 mm / Tierra: Ø 16 mm Sección del cable en bornes de corriente 2,5 mm2 Tipo de conexión Red y Tierra: Terminal anilla M6, Corriente: conector 6 polos, RS-485: conector 3 polos, Ethernet: RJ-45 Peso Neto (kg) 56 CARACTERÍSTICAS AMBIENTALES Grado de protección IP 20 Humedad relativa (sin condensación) 0 ... 95 % Temperatura de almacenamiento -20 ... +50 ºC Temperatura de trabajo -10 ... +45 ºC CARACTERÍSTICAS ELÉCTRICAS Factor cresta (corriente) 2:1 Corriente máxima (fase) 75 A (RMS) Corriente máxima (neutro) 225 A (RMS) CARACTERÍSTICAS ELÉCTRICAS Sistema de tierras TN, TT CIRCUITO DE MEDIDA DE CORRIENTE Relación de transformación 5 … 5000 / 5A COMUNICACIONES Bus de campo (ModBus) RS-485 Bits Stop (ModBus) 1 Paridad sin Protocolo Modbus RTU / Ethernet: TCP/IP, Modbus TCP Velocidad 9600 NORMAS Seguridad eléctrica, Altitud máx. (m) 2000 Normas IEC 61000-6-4, UNE-EN 55011, IEC 61000-6-2, IEC 62477-1, IEC 61439-1 INTERFACE USUARIO Tipo display TFT color, táctil de 3,5" PRECISIÓN DE MEDIDAS Armónicos de tensión (THD) 25 % (máx) PRESTACIONES Compensación de fases Seleccionable Compensación de potencia reactiva (Kvar) Seleccionable Filtrado / tiempo de respuesta 2º … 50º armónico (seleccionable) / < 100 µs Montaje en paralelo Hasta 100 unidades de diferente calibre Conexión de los transformadores solo en unidad Master Programación de prioridades Seleccionable SALIDA DE FUENTE DE ALIMENTACIÓN Potencia 41400 VA Los filtros activos con tecnología multinivel AFQm de instalación en pared, constituyen la solución más completa para resolver los problemas de calidad causados, tanto en instalaciones trifásicas industriales como comerciales o de servicios, no únicamente por los armónicos, sino también por el consumo de potencia reactiva. Las características y funciones implementadas son las siguientes: Capacidad unitaria de filtrado para corrientes de 30 A, 75 A y 100 A. Pequeño armario que se instala en pared. Facilidad en instalación por dimensiones. Gama para instalaciones de 3 hilos (modelo 3W) o 4 hilos (modelo 4W). Multirango de tensión y frecuencia (50/60 Hz) Reducción de las corrientes armónicas hasta el orden de 50º armónico. Frecuencias armónicas a filtrar seleccionables para lograr la máxima eficacia del filtro. Compensación de potencia reactiva (inductiva/capacitiva). Equilibrado de las corrientes de fase, mejora de consumo en el neutro (modelo 4W) Si se requieren mayores capacidades de filtrado, hasta un máximo de 100 filtros pueden conectarse en paralelo (los filtros deben ser el mismo modelo de 3 ó 4 hilos). APLICACIONES Solución ideal para instalaciones, con gran cantidad de cargas monofásicas y trifásicas que sean generadoras de armónicos tales como ordenadores, SAI, luminarias, aparatos elevadores, aires acondicionados con variador, etc. También para instalaciones que requieren una buena calidad de suministro con vistas a aumentar la eficiencia de la producción o a mejorar la continuidad de suministro del sistema.
