# Reactors RMV-330-75-350

- Owner of the file: CONSTRUNARIO
- Format: FIEBDC-3/2012
- Program: Construnario Versión 3.51
- Date of prices: 29/01/2024
- Currency: EUR

**R80748** u Reactors RMV-330-75-350
Price: 183942
Choke REACTORS are required to limit the transient currents produced during the connection of capacitors. CIRCUTOR's RMV units are encapsulated in epoxy resin, which guarantees the degree of insulation required. Código EAN: 8433059111762
