# Réactance RMV-330-125-100

- Propriété du fichier: CONSTRUNARIO
- Format: FIEBDC-3/2012
- Logiciel: Construnario Versión 3.51
- Date des prix: 29/01/2024
- Devise: EUR

**R80774** u Réactance RMV-330-125-100
Prix: 1929.57
Les réactances de choc sont nécessaires pour limiter les courants transitoires qui se produisent au niveau du branchement de condensateurs. Les réactances RMV de CIRCUTOR sont encapsulées au moyen de résine époxy pour garantir le niveau d'isolement exigé. Código EAN: 8433059063191
