# Postes de carga inteligente con sistema Master/Slave URBAN MASTER T2, referencia V10626. de Circutor

- Propiedad del archivo: CONSTRUNARIO
- Formato: FIEBDC-3/2012
- Programa: Construnario Versión 3.51
- Fecha de los precios: 29/01/2024
- Divisa: EUR

**V10633** u Postes de carga inteligente con sistema Master/Slave URBAN MASTER T2, referencia V10626. de Circutor
Precio: 5900.00
Los equipos URBAN MASTER/SLAVE han sido diseñados para minimizar la inversión inicial y los gastos de mantenimiento cuando se necesitan varios cargadores. Esta solución consiste en la combinación de un cargador Master que controla a un conjunto de Slaves. El sistema en conjunto funciona como si todos los cargadores fueran inteligentes ya sea conectando el Master a un gestor mediante OCPP o de manera independiente configurando una lista blanca de usuarios para el conjunto. También se puede establecer un límite de potencia máxima para todo el conjunto ahorrando así en la instalación y potencia contratada. APLICACIONES Pensado para instalaciones privadas como empresas o comunidades con un único administrador, pero también es una solución interesante para instalaciones públicas como, por ejemplo, centros comerciales, aparcamientos o aeropuertos entre otros. Código EAN: 8433059298036 Código ETIM 8.0: EC002883
