# Poste de carga inteligente, carga en CC y sistema Master / Slave URBAN MASTER CCS2, referecia V10730. de Circutor

- Propiedad del archivo: CONSTRUNARIO
- Formato: FIEBDC-3/2012
- Programa: Construnario Versión 3.51
- Fecha de los precios: 29/01/2024
- Divisa: EUR

**V10730** u Poste de carga inteligente, carga en CC y sistema Master / Slave URBAN MASTER CCS2, referecia V10730. de Circutor
Precio: 16529.00
La solución URBAN MASTER/SLAVE CCS consiste en la combinación de un cargador inteligente Maestro que dispone de comunicaciones, lector RFID, pantalla táctil de 8" y sistema de pago con tarjeta bancaría (opcional) que controla a un conjunto de Slaves. Manteniendo el diseño compacto y robusto con su envolvente de aluminio para todo tipo de entornos de la ya veterana Urban de Circutor, la URBAN CSS se presenta como la versión de recarga rápida de la gama con una potencia de carga de 25 kW en corriente continua, evitando así la limitación de potencia que imponen los cargadores a bordo de los vehículos eléctricos en la recarga en alterna. El sistema en conjunto funciona como si todos los cargadores fueran inteligentes ya sea conectando el Master a un gestor mediante OCPP o de manera independiente configurando una lista blanca de usuarios para el conjunto. APLICACIONES La gama Urban CSS ha sido desarrollada para ofrecer una solución de carga rápida en entornos en los que no hay una infraestructura eléctrica de alta potencia, pero la recarga en alterna no es suficiente. Es idonea para dar servicio a pequeñas flotas de vehículo eléctrico, concesionarios, empresas de carsharing, pequeños aparcamientos privados... sin realizar grandes inversiones. Este equipo se ofrece la posibilidad de instalarse en pared o en suelo gracias a sus dos modelos (wallbox y poste). Código EAN: 8433059356187 Código ETIM 8.0: EC002883
