# Equipo de recarga rápida para vehículos eléctricos RAPTION 50 CCS, referencia V17110 de Circutor

- Propiedad del archivo: CONSTRUNARIO
- Formato: FIEBDC-3/2012
- Programa: Construnario Versión 3.51
- Fecha de los precios: 29/01/2024
- Divisa: EUR

**V17110** u Equipo de recarga rápida para vehículos eléctricos RAPTION 50 CCS, referencia V17110 de Circutor
Equipo de recarga rápida RAPTION 50 de 1 conector CC - 1 conector CCS Combo2, 500 Vcc - 125 A - 50 kW. • Compatibilidad con Modo 4 completa IEC 61851-1. • Indicación luminosa de estado de carga (azul, verde y rojo). • Medida de energía integrada. • Lector RFID para identificación y activación recarga - ISO 14443 A/B. • Botón paro de emergencia. • Pantalla táctil TFT 8" antivandálica. • Conexión Ethernet y almacenamiento de datos. • Comunicaciones 3G y GPRS. • Protocolo comunicaciones OCPP & XML. • Protección magnetotérmica con curva C. • Protección diferencial Tipo A de 30 mA rearmable. • Peso: 230 kg. • Envolvente de acero inoxidable - IP54 - IK10. • Permite montaje en pared. • Dimensiones: 350x940x1800 mm.
