# RAPTION 50 CCS - Compact fast charging stations

- Owner of the file: CONSTRUNARIO
- Format: FIEBDC-3/2012
- Program: Construnario Versión 3.51
- Date of prices: 29/01/2024
- Currency: EUR

**V17110** u RAPTION 50 CCS - Compact fast charging stations
Price: 000
Quick DC charging station for electric vehicles, with the CHAdeMO and COMBO CCS protocols and AC charging in Mode 3. RAPTION quick charging stations can quickly charge the electric vehicle when a quick charge is required and not enough power is available. The electric vehicle can be partially or fully charged in a very short period of time, depending on the battery capacity. The RAPTION station works with power ratings of up to 22 kW, so it can be used in very basic installations, saving on additional costs associated with special tariffs. The unit features an interactive screen, in addition to a communication system (Ethernet, 3G), which facilitates interaction with the user and remote management from the control centre.
