# Equipo de recarga rápida para vehículos eléctricos RAPTION 50 CCS2 T2C32, referencia V17122 de Circutor

- Propiedad del archivo: CONSTRUNARIO
- Formato: FIEBDC-3/2012
- Programa: Construnario Versión 3.51
- Fecha de los precios: 29/01/2024
- Divisa: EUR

**V17122** u Equipo de recarga rápida para vehículos eléctricos RAPTION 50 CCS2 T2C32, referencia V17122 de Circutor
Equipo de recarga rápida con conectores CHAdeMO y COMBO CCS para la recarga en corriente continua Modo 4 y conectores Tipo 1 o Tipo 2 para la recarga en corriente alterna Modo 3 Los equipos de recarga rápida RAPTION 50 permiten la recarga de oportunidad en aquellos casos que se requiere rapidez de carga. En función de la capacidad de las baterías puede cargar parcial o totalmente en un período de tiempo reducido. La estación RAPTION 50 funciona con potencias de hasta 50 kW. El equipo dispone de una pantalla interactiva que facilita la interacción al usuario y comunicaciones (Ethernet, 4G) para la gestión remota del equipo desde el centro de control. Código ETIM 8.0: EC002883
