# Equipo de recarga rápida para vehículos eléctricos RAPTION 50 TRIO, referencia V17130 de Circutor, modo 3 y 4

- Propiedad del archivo: CONSTRUNARIO
- Formato: FIEBDC-3/2012
- Programa: Construnario Versión 3.51
- Fecha de los precios: 29/01/2024
- Divisa: EUR

**V17130** u Equipo de recarga rápida para vehículos eléctricos RAPTION 50 TRIO, referencia V17130 de Circutor, modo 3 y 4
Equipo de recarga rápida RAPTION 50 de 3 conectores - 1 conector CHAdeMO, 500 Vcc - 125 A - 50 kW - 1 conector CCS Combo2, 500 Vcc - 125 A - 50 kW - 1 toma Tipo 2, 400 Vac - 32 A - 22 kW, (total 72 kW) • Compatibilidad con Modo 3 y Modo 4 completa IEC 61851-1. • Indicación luminosa de estado de carga (azul, verde y rojo). • Medida de energía integrada. • Lector RFID para identificación y activación recarga - ISO 14443 A/B. • Botón paro de emergencia. • Pantalla tàctil TFT 8" antivandálica. • Conexión Ethernet y almacenamiento de datos. • Comunicaciones 3G y GPRS. • Protocolo comunicaciones OCPP & XML. • Protección magnetotérmica con curva C. • Protección diferencial Tipo A de 30 mA rearmable. • Peso: 230 kg. • Envolvente de acero inoxidable - IP54 - IK10. • Permite montaje en pared. • Dimensiones: 350x940x1800 mm. Código EAN: 8433059274405
