# Caja doméstica de recarga eHome T2C32, referencia V25030 de Circutor

- Propiedad del archivo: CONSTRUNARIO
- Formato: FIEBDC-3/2012
- Programa: Construnario Versión 3.51
- Fecha de los precios: 29/01/2024
- Divisa: EUR

**V25030** u Caja doméstica de recarga eHome T2C32, referencia V25030 de Circutor
Precio: 537.00
Caja doméstica básica, monofásica, Tipo 2 230 Vac - 32 A - 7,2 kW • Compatibilidad con Modo 3 completa IEC 61851-1. • Salida directa 32 A con cable de 5 m y conector Tipo 2. • Indicación luminosa de estado de carga (azul, verde y rojo). • Indicación de fin de carga. • Potencia máxima ajustable. • Compatible con gestor de potencia CirBEON. • Dimensiones: 315x180x115 mm. • Caja en plástico ABS auto extinguible - IP54 - IK10. • Incluye soporte para el cable. Código EAN: 8433059235154
