# eHome T2C32 - Basic charging wallbox

- Owner of the file: CONSTRUNARIO
- Format: FIEBDC-3/2012
- Program: Construnario Versión 3.51
- Date of prices: 29/01/2024
- Currency: EUR

**V25030** u eHome T2C32 - Basic charging wallbox
Price: 57332
Designed to be easily installed both in outdoor and indoor private car parks and delivered to car manufacturers, these eHOME series have been optimized to have the best ratio cost/features of the market, resulting in high quality products able to charge smoothly all the EV brands of the market in Mode 3, by just connecting either its tethered cable with a type 1 or type 2 connector. Código EAN: 8433059235154
