# Caja doméstica de recarga eHOME T2S16 TRI, referencia V25080. de Circutor

- Propiedad del archivo: CONSTRUNARIO
- Formato: FIEBDC-3/2012
- Programa: Construnario Versión 3.51
- Fecha de los precios: 29/01/2024
- Divisa: EUR

**V25080** u Caja doméstica de recarga eHOME T2S16 TRI, referencia V25080. de Circutor
Precio: 470.00
Diseñada para ser fácilmente instalada en aparcamientos privados, tanto interiores como exteriores, y distribuida a fabricantes de vehículos eléctricos. La gama eHome ha sido optimizada para ofrecer la mejor relación coste/características del mercado. Como resultado obtenemos un producto de alta calidad que puede cargar cómodamente todas las marcas de vehículo eléctrico del mercado en Modo 3 con un conector Tipo 1 o Tipo 2. Gracias a su compatibilidad con el dispositivo CirBEON, que gestiona la potencia a suministrar al vehículo en función de la potencia disponible, el cargador eHome se considera ideal para el sector doméstico. Código EAN: 8433059314200 Código ETIM 8.0: EC002883
