# Caja recarga pared eNEXT T-C2, referencia V27060 de Circutor

- Propiedad del archivo: CONSTRUNARIO
- Formato: FIEBDC-3/2012
- Programa: Construnario Versión 3.51
- Fecha de los precios: 29/01/2024
- Divisa: EUR

**V27060** u Caja recarga pared eNEXT T-C2, referencia V27060 de Circutor
Precio: 854.27
Caja doméstica básica, trifásica, Cable Tipo 2 400 Vac - 32 A - 22 kW • Compatibilidad con Modo 3 completa IEC 61851-1 • Potencia de carga: 22 kW • Indicación luminosa de estado de carga (azul, verde y rojo) • Indicación de fin de carga • Potencia máxima ajustable • Compatible con gestor de potencia CirBEON • Autenticación vía Bluetooth • App para la monitorización de la carga • Dimensiones: 200x335x315 mm Código EAN: 8433059303624
