# PowerStudio SCADA Basic, referencia W20100. de Circutor

- Propiedad del archivo: CONSTRUNARIO
- Formato: FIEBDC-3/2012
- Programa: Construnario Versión 3.51
- Fecha de los precios: 29/01/2024
- Divisa: EUR

**W20100** u PowerStudio SCADA Basic, referencia W20100. de Circutor
Precio: 1990.00
PowerStudio SCADA Basic, Software SCADA para monitorización, control y análisis de instalaciones Código ETIM 8.0: EC001195
