# Sistema de iluminación natural Tubysol. Tejado plano. Diámetro: 27 cm. Longitud: 20 cm

- Propiedad del archivo: CONSTRUNARIO
- Formato: FIEBDC-3/2012
- Programa: Construnario Versión 3.51
- Fecha de los precios: 27/02/2024
- Divisa: EUR

**TYX270_TP2720** u Sistema de iluminación natural Tubysol. Tejado plano. Diámetro: 27 cm. Longitud: 20 cm
Precio: 301.00
Sistema de iluminación natural Tubysol. Tejado plano. Diámetro: 27 cm. Longitud: 20 cm El kit para Tejados Planos incluye: Domo Collar adaptable Base tejado Tubo reflec. 625 mm Plafón difusor Juntas y Tornillos Es el diámetro más pequeño, pensado para espacios de tamaño normalmente más reducido, tales como: baños, pasillos, vestidores etc...
