# Sistema de iluminación natural Tubysol. Tejado plano. Diámetro: 33 cm. Longitud: 40 cm

- Propiedad del archivo: CONSTRUNARIO
- Formato: FIEBDC-3/2012
- Programa: Construnario Versión 3.51
- Fecha de los precios: 27/02/2024
- Divisa: EUR

**TYX330_TP3340** u Sistema de iluminación natural Tubysol. Tejado plano. Diámetro: 33 cm. Longitud: 40 cm
Precio: 409.00
Sistema de iluminación natural Tubysol. Tejado plano. Diámetro: 33 cm. Longitud: 40 cm El kit para Tejados Planos incluye: Domo Collar adaptable Base tejado Tubo reflec. 625 mm Plafón difusor Juntas y Tornillos Es un diámetro intermedio, pensado para zonas más amplias, tales como: escaleras, cocinas, despachos etc...
