# Banda intumescente flexible y delgada para sellado de paso de tubos, referencia PROMASTOP®-W de Promat

- Propiedad del archivo: CONSTRUNARIO
- Formato: FIEBDC-3/2012
- Programa: Construnario Versión 3.51
- Fecha de los precios: 30/01/2024
- Divisa: EUR

**111551_PRO** u Banda intumescente flexible y delgada para sellado de paso de tubos, referencia PROMASTOP®-W de Promat
Precio: 175.03
Banda intumescente flexible y delgada para sellado de paso de tubos, referencia PROMASTOP®-W de Promat Reacción al fuego: B-s1,d0 Temperatura de expansión: 150 °C Use Category: y1, y2, z1, z2 Color: Gris oscuro Aplicaciones: Se usa solo o combinado con los sistemas de sellado con PROMASTOP®-I, PROMASTOP®-CC, y PROMSASTOP®-M, tanto en techos como forjados, para pasos de tuberías de plástico (PVC, PP, PE y multicapa).
