# Panel semi-comprimido de cemento reforzado con fibras, referencia Hydropanel 4BE de Promat. 900x1200x9 mm

- Propiedad del archivo: CONSTRUNARIO
- Formato: FIEBDC-3/2012
- Programa: Construnario Versión 3.51
- Fecha de los precios: 30/01/2024
- Divisa: EUR

**124637_PRO** u Panel semi-comprimido de cemento reforzado con fibras, referencia Hydropanel 4BE de Promat. 900x1200x9 mm
Precio: 47.45
Panel semi-comprimido de cemento reforzado con fibras, referencia Hydropanel 4BE de Promat. 900x1200x9 mm Reacción al fuego A2-s1-d0 según norma EN 13501-1 Durabilidad Categoría B según norma EN 12467 Resistencia Clase 2 según EN 12467 Conductividad Térmica 0,19 W/mk Densidad 1.180 kg/m3 HYDROPANEL, es un panel semi-comprimido de cemento reforzado con fibras naturales para la formación de tabiques, soleras y techos de alta calidad. Su versatilidad permite todo tipo de diseños creando edificios de alto nivel de acabado interior. Este sistema proporciona unas excelentes prestaciones en aislamiento térmico y acústico, además de una buena protección contra el fuego y una alta dureza al rayado y al impacto, y permite el soporte directo de cargas sin estructura extra. HYDROPANEL está especialmente indicado en tabiquería, soleras y techos que requieran una alta resistencia al impacto y a la humedad, además su instalación es mediante un sistema fácil y rápido de construcción en seco. Aplicaciones: Tabiquería interior. Suelos interiores- Techos. Cerramiento exterior entre forjados y revestimientos exteriores de fachada. Beneficios: Resistencia al fuego, no prende ni extiende el fuego. Alto aislamiento acústico. Resistente a temperaturas extremas. Resistente al agua. Resistente a los organismos vivos (moho, insectos, bacterias...). Resistente a muchas sustancias químicas. Ecológico, ausencia de emisiones de gas dañinas en su proceso de fabricación
