# Mortero ligero de proyección, referencia PROMASPRAY® C450 de Promat. Cemento portland, vermiculita y aditivos especiales para protecciones estructurales

- Propiedad del archivo: CONSTRUNARIO
- Formato: FIEBDC-3/2012
- Programa: Construnario Versión 3.51
- Fecha de los precios: 30/01/2024
- Divisa: EUR

**146285_PRO** kg Mortero ligero de proyección, referencia PROMASPRAY® C450 de Promat. Cemento portland, vermiculita y aditivos especiales para protecciones estructurales
Precio: 3.13
Mortero ligero de proyección, referencia PROMASPRAY® C450 de Promat. Cemento portland, vermiculita y aditivos especiales para protecciones estructurales Combustibilidad A1 según Normas EN Rendimiento 3,5 -4,5 kg/m2 por cm2 Conductividad Térmica 0,095 W/mk Densidad 365 kg/m3 Aplicaciones: Para la protección de estructuras metálicas Beneficios: Mortero de protección contra incendios ligero y duradero Aplicación económica y rápida Adecuado para condiciones externas semi-expuestas y de alta humedad.
