# Mortero de proyección, referencia PROMASPRAY® P300 de Promat. Vermiculita, fibras celulósicas y ligantes hidráulicos

- Propiedad del archivo: CONSTRUNARIO
- Formato: FIEBDC-3/2012
- Programa: Construnario Versión 3.51
- Fecha de los precios: 30/01/2024
- Divisa: EUR

**149948_PRO** kg Mortero de proyección, referencia PROMASPRAY® P300 de Promat. Vermiculita, fibras celulósicas y ligantes hidráulicos.
Precio: 2.84
Mortero de proyección, referencia PROMASPRAY® P300 de Promat. Vermiculita, fibras celulósicas y ligantes hidráulicos. Reacción al fuego: A1, non-combustible Alcalinidad aprox.: 8,5 pH Condiciones iniciales: 10-15h Conductividad térmica aprox a 20 °C: 0,078 W/m K Temperatura min de aplicación: 5 °C Temperatura max de aplicación: 35 °C Aplicaciones: Protección de estructuras metálicas, mixtas y de hormigón. Protección de forjados Beneficios: Mortero de protección contra incendios ligero y duradero Aplicación económica y rápida
