# Sellador de silicona, monocomponente y resistente al fuego, referencia PROMASEAL®-S de Promat

- Propiedad del archivo: CONSTRUNARIO
- Formato: FIEBDC-3/2012
- Programa: Construnario Versión 3.51
- Fecha de los precios: 30/01/2024
- Divisa: EUR

**4044974_PRO** u Sellador de silicona, monocomponente y resistente al fuego, referencia PROMASEAL®-S de Promat
Precio: 26.11
Sellador de silicona, monocomponente y resistente al fuego, referencia PROMASEAL®-S de Promat Reacción al fuego: B-s2,d0 Use Category: x, y1, y2, z1, z2 Color: Gris Aplicaciones: PROMASEAL®-A para juntas con poco movimiento (juntas de encuentro) y sellado de pasos de instalaciones (cables y tuberías metálicas con o sin aislamiento). PROMASEAL®-S para juntas de alto movimiento (juntas de dilatación). Beneficios: Buena adherencia a los principales materiales de construcción. Aplicación rápida y sencilla. Muy buenas capacidades elásticas, que permiten el sellado de juntas con hasta un 20% de movimiento. Es resistente a la humedad y a los rayos UV (Clase X de exposición). Resistente a productos químicos. No tiene olor.
