# Mortero de proyección, referencia PROMASPRAY® T de Promat. Fibras minerales de alta calidad y aglomerantes hidráulicos inorgánicos

- Propiedad del archivo: CONSTRUNARIO
- Formato: FIEBDC-3/2012
- Programa: Construnario Versión 3.51
- Fecha de los precios: 30/01/2024
- Divisa: EUR

**4058990_PRO** kg Mortero de proyección, referencia PROMASPRAY® T de Promat. Fibras minerales de alta calidad y aglomerantes hidráulicos inorgánicos
Precio: 2.82
Mortero de proyección, referencia PROMASPRAY® T de Promat. Fibras minerales de alta calidad y aglomerantes hidráulicos inorgánicos Combustibilidad A1 según Normas EN Rendimiento 1,5 kg/m2 por cm de espesor Conductividad Térmica 0,041 W/mk Densidad 150 kg/m3 Aplicaciones: Aislamiento térmico de forjados y fachadas sin exposición directa a exteriores. Beneficios: Producto muy ligero y flexible, imputrescible, resistente a hongos Alta durabilidad Listo para ser proyectado sobre superficies adecuadamente preparadas. Exento de amianto y de sustancias nocivas. No precisa malla.
