# Mortero de proyección, referencia PROMASPRAY®-F250 de Promat. Fibras minerales de alta calidad y aglomerantes hidráulicos inorgánicos

- Propiedad del archivo: CONSTRUNARIO
- Formato: FIEBDC-3/2012
- Programa: Construnario Versión 3.51
- Fecha de los precios: 30/01/2024
- Divisa: EUR

**4058992_PRO** kg Mortero de proyección, referencia PROMASPRAY®-F250 de Promat. Fibras minerales de alta calidad y aglomerantes hidráulicos inorgánicos
Precio: 2.79
Mortero de proyección, referencia PROMASPRAY®-F250 de Promat. Fibras minerales de alta calidad y aglomerantes hidráulicos inorgánicos Reacción al fuego: A1, non-combustible Alcalinidad aprox.: 10 pH Condiciones iniciales: 24 Conductividad térmica aprox a 20 °C: 0,05 W/m K Temperatura min de aplicación: 5 °C Temperatura max de aplicación: 45 °C Aplicaciones: Estructura metálica: cerchas, vigas, pilares… Forjados de hormigón. Forjados de bovedilla de hormigón y cerámica. Forjados de chapa colaborante. Techos de vigueta y tarima de madera. Beneficios: Producto muy ligero y flexible Apto para aplicar en estructuras de alta solicitación (rehabilitaciones) para evitar sobrecargas de peso. Es imputrescible y resistente a hongos, de alta durabilidad y muy fácil aplicación, listo para ser proyectado sobre superficies adecuadamente preparadas. No necesita malla.
