# Látex adhesivo/sellador copolímero de acrilo-estireno, referencia BONDSEAL® de Promat

- Propiedad del archivo: CONSTRUNARIO
- Formato: FIEBDC-3/2012
- Programa: Construnario Versión 3.51
- Fecha de los precios: 30/01/2024
- Divisa: EUR

**4071168_PRO** kg Látex adhesivo/sellador copolímero de acrilo-estireno, referencia BONDSEAL® de Promat
Precio: 19.75
Aplicaciones: Como sellador o puente de unión previo a la aplicación de PROMASPRAY®-P300 cuando vaya a ser utilizado sobre superficies porosas o incompatibles.
