# Almohadilla intumescente termo-expansiva, referencia PROMASTOP® S de Promat. Medidas: 320x100x25

- Propiedad del archivo: CONSTRUNARIO
- Formato: FIEBDC-3/2012
- Programa: Construnario Versión 3.51
- Fecha de los precios: 30/01/2024
- Divisa: EUR

**49871_PRO** u Almohadilla intumescente termo-expansiva, referencia PROMASTOP® S de Promat. Medidas: 320x100x25
Precio: 18.90
Almohadilla intumescente termo-expansiva, referencia PROMASTOP® S de Promat. Medidas: 320x100x25 Reacción al fuego: E Ratio de expansión aprox (550ºC): 1:2.5 Temperatura de expansión: 150 °C Use Category: x, y1, y2, z1, z2 Almohadillas intumescentes termo-expansivas, constituidas por un material intumescente que expande alrededor de los 150ºC, debido a una serie de reacciones químicas internas, sellando los huecos e impidiendo el paso de humos y fuego.
