# Placa ligera de silicato cálcico de gran formato, referencia PROMATECT®-L de Promat. 1200x2500 mm. Espesor: 20 mm

- Propiedad del archivo: CONSTRUNARIO
- Formato: FIEBDC-3/2012
- Programa: Construnario Versión 3.51
- Fecha de los precios: 30/01/2024
- Divisa: EUR

**5826_PRO** u Placa ligera de silicato cálcico de gran formato, referencia PROMATECT®-L de Promat. 1200x2500 mm. Espesor: 20 mm
Precio: 218.93
Placa ligera de silicato cálcico de gran formato, referencia PROMATECT®-L de Promat. 1200x2500 mm. Espesor: 20 mm Reacción al fuego: A1, non-combustible Use Category: z1, z2 Alcalinidad aprox.: 9 pH Densidad en seco aprox.: 450 kg/m³ Resistencia aprox a la difusión de la humedad (µ): 3,2 Conductividad térmica aprox a 20 °C: 0,083 W/m K Valores de resistencia estática: Resistencia a la flexión longitudinal: 3,1 N/mm² Resistencia a la tracción longitudinal: 1,3 N/mm² Resistencia a la compresión (perpendicularmente a la superficie de la placa): 2,4 N/mm² Aplicaciones: Protección contra incendios en industria. Placa ligera de silicato cálcico de gran formato, incombustible, autoportante, monolítica y estable dimensionalmente. Se fabrica bajo un sistema de calidad certificado ISO 9001.
