# Panel compuesto de silicato integrado en una matriz mineral, referencia PROMATECT®-100 de Promat. 1200x2500 mm 4BA. Espesor: 8 mm

- Propiedad del archivo: CONSTRUNARIO
- Formato: FIEBDC-3/2012
- Programa: Construnario Versión 3.51
- Fecha de los precios: 30/01/2024
- Divisa: EUR

**5919_PRO** u Panel compuesto de silicato integrado en una matriz mineral, referencia PROMATECT®-100 de Promat. 1200x2500 mm 4BA. Espesor: 8 mm
Precio: 75.33
Panel compuesto de silicato integrado en una matriz mineral, referencia PROMATECT®-100 de Promat. 1200x2500 mm 4BA. Espesor: 8 mm Reacción al fuego: A1, non-combustible Use Category: z2 Alcalinidad aprox.: 7 pH Densidad en seco aprox.: 875 kg/m³ Moisture Content Min (%): 1 % Moisture Content Min (%): 3 % Resistencia aprox a la difusión de la humedad (µ): 3 Conductividad térmica aprox a 20 °C: 0,285 W/m K Valores de resistencia estática Resistencia a la flexión longitudinal: 5 N/mm² Resistencia a la tracción longitudinal: 1,21 N/mm² Resistencia a la compresión (perpendicularmente a la superficie de la placa): 6,6 N/mm² Aplicaciones: Protección contra incendios en edificación e industria: particiones y techos. Panel compuesto de silicato integrado en una matriz mineral. PROMATECT®-100 es de color blanquecino. Una cara es lisa y está lista para formar una superficie acabada, capaz de recibir casi cualquier forma de tratamiento arquitectónico / de acabado. La cara posterior está lijada. PROMATECT®-100 es resistente a los efectos de la humedad y no se deteriorará físicamente cuando se use en condiciones húmedas. Las características de rendimiento no se degradan con la edad o la humedad. Sin embargo, PROMATECT®-100 no está diseñado para usarse en áreas sujetas a humedad continua o altas temperaturas. PROMATECT®-100 es solo para aplicaciones internas.
