# Recubrimiento intumescente al agua, referencia PROMASTOP®-I de Promat. Para sellado de pasos de instalaciones

- Propiedad del archivo: CONSTRUNARIO
- Formato: FIEBDC-3/2012
- Programa: Construnario Versión 3.51
- Fecha de los precios: 30/01/2024
- Divisa: EUR

**6703320_PRO** kg Recubrimiento intumescente al agua, referencia PROMASTOP®-I de Promat. Para sellado de pasos de instalaciones
Precio: 31.57
Recubrimiento intumescente al agua, referencia PROMASTOP®-I de Promat. Para sellado de pasos de instalaciones Reacción al fuego: C-s2,d0 Densidad en húmedo (g/cm³): 1,4 g/cm³ Ratio de expansión aprox (550ºC): 1:22 Temperatura de expansión: 300 °C Use Category: z2 Color: Blanco Aplicaciones: Sellado resistente al fuego de pasos de instalaciones de servicio a través de paredes y forjados.
